# Kita Brieselang Gottlieb Daimler
Angebotsaufforderung (GAEB DA XML 3.1, DA83)
Projekt: 21217_Brie_Kita GDS
Währung: EUR
Vergabeart: Öffentliche Ausschreibung
Eröffnung: 03.08.2026 09:00:00
Ende der Zuschlagsfrist: 31.08.2026
Ausführungsbeginn: 15.11.2022
Ausführungsende: 15.12.2022
Auftraggeber: PST GmbH, Eisenbahnstraße 26, 14542 Werder/Havel, Deutschland, E-Mail dubrau@pst-gmbh.de
Erstellt mit: NEVARIS/ GXML Toolbox V3.3 R20240815, NEVARIS 25.2.0, 07.07.2026

## Zusätzliche technische Vorbemerkungen zum Leistungsverzeichnis
1. Beschreibung der Baumaßnahme

Bei der Baumaßnahme handelt es sich um den Neubau einer zweigeschossigen Kindertagesstätte in Brieselang.
Das Gebäude wird in Massivbauweise erstellt. Das geplante Bauvorhaben befindet sich im Geltungsbereich des Bebauungsplans
„Am Pappelweg“ Nr. 1/ 5 92-VI, Fassung Juni 1996.
Ausschreibungsgegenstand des Loses Baureinigung ist die Baugrob- und die Baufeinreinigung von Böden, Wänden, Fenster-/ Türelementen, Glas- und Spiegelflächen, Sanitärgegenständen, Einbauten, Küchenmöbel, etc. sowie die Grobreinigung von Außen-Pflasterflächen.

2. Angaben zur Baustelle
2.1. Lage der Baustelle

Postalische Adresse:  Gottlieb- Daimler- Straße 35
  14656 Brieselang

Bauherr:  Gemeinde Brieselang
  Am Markt 3
  14656 Brieselang

Die Baustellenzufahrt erfolgt über die Hauffstraße. Die Gottlieb- Daimler- Straße, als andere angrenzende Zufahrtsstraße,
darf nur in Ausnahmefällen und nach Rücksprache mit dem Bauherrn der Gemeinde Brieselang genutzt werden.

3. Arbeitsschutz und Unfallverhütung - Allgemeine Hinweise

Bei den Arbeiten sind allgemein die Arbeitsschutz- und Unfallverhütungsvorschriften der Berufsgenossenschaft einzuhalten.

Einrichtungen zur Erste- Hilfe- Versorgung (Erste- Hilfe- Material) sowie für eine sofortige Bekämpfung von Entstehungsbränden
(Pulver, Feuerlöscher) sind vorzuhalten und augenfällig gemäß Sicherheitsregeln für die Ausrüstung für die Arbeitsstätten mit Feuerlöschern (ZH 1/201) und UVV-Sicherheitskennzeichnung am Arbeitsplatz zu kennzeichnen.

Auf der Baustelle muss ständig ein betriebsbereites (Funk-) Telefon zur Benachrichtigung von Rettungsmannschaften vorgehalten werden. Vom AN wird ein Ersthelfer benannt, der für die Leistung von Erster Hilfe, zur Kontrolle der Meldeeinrichtungen sowie zur Überprüfung des Erste- Hilfe- Materials vor Ort verantwortlich ist.
Zusätzlich wird eine Rettungskette mit der örtlich zuständigen Rettungsleitstelle abgestimmt.

4. Art und Umfang der Leistung

Der Auftrag umfasst alle Arbeiten und sonstigen Leistungen des AN, die zur Durchführung der Arbeiten auf Grund der Leistungsbeschreibung, der Baubeschreibung und der Planunterlagen erforderlich sind, einschließlich aller Nebenleistungen.

5. Ortsbesichtigung / Auskünfte

Die Bieter können vor Abgabe des Angebotes eine Besichtigung der Baustelle vornehmen.

Fragestellungen zur Planung und Ausschreibung können über die Vergabeplattform gestellt werden.

7. Bauzeiten und Bauablaufplan

Fristverlängerungen werden berechnet nach der Dauer der Behinderung.

Sämtliche Behinderungen seitens des AN, gleich welcher Art, sind dem AG unverzüglich schriftlich anzuzeigen, zu begründen und die Bauüberwachung zeitgleich in Kopie in Kenntnis zusetzen.

Des Weiteren gelten kurzfristige Arbeitsunterbrechungen, welche durch die gleichzeitige Ausführung anderer Gewerke anfallen, nicht als Behinderung.

Der AN ist verpflichtet, durch ständigen Kontakt mit dem AG und der Bauüberwachung Behinderungen des Bauablaufes möglichst auszuschließen.

8. Sicherungsarbeiten

Der AN hat die ausschließliche Verantwortung für die Sicherheit und die technische Ausführung der Arbeiten und wird durch Kontrolle der Bauüberwachung (BÜ) nicht von seiner Verantwortung entbunden.

10. Baustofflieferung / Eigenüberwachung

Sämtliche Materialien sind vom AN zu liefern, wenn im LV nicht anders ausdrücklich bestimmt wird.

14. Aufmaße, Abrechnung

Die Abrechnung der Bauleistung ist grundsätzlich auf der Grundlage des gemeinsamen Aufmaßes mit dem BÜ des AG und den damit verbundenen Planzeichnungen vorzunehmen. Abrechnungen und Abnahme erfolgen nach einschlägigen Vorschriften, Richtlinien und DIN- Normen.

15. Nachtragsangebote

Nachtragsangebote sind vor Ausführungsbeginn (Preisvereinbarungen) schriftlich vorzulegen. Sie müssen eine detaillierte und vollständige Leistungsbeschreibung, die voraussichtlichen Menge und eine prüfbare Kalkulation der geforderten Einheitspreise enthalten. Ferner ist vom AN anzugeben, welche äquivalenten Positionen des Leistungsverzeichnisses dafür entfallen bzw. um welchen Betrag sich die Auftragssumme ändert.
Der Nachtrag ist der Bauüberwachung zur Prüfung vorzulegen und nur nach schriftlicher Freigabe durch den AG auszuführen.

16. Abnahme

Nach vollständiger Erbringung aller Vertragsleistungen, findet eine förmliche Abnahme unter Anfertigung einer Niederschrift statt, die bereits jetzt verlangt wird.

Die Abnahme wird weder durch eine frühere Benutzung, Inbetriebnahme oder behördliche Abnahme noch durch eine Mitteilung des Auftragnehmers über die Fertigstellung ersetzt.

Die Abnahme kann von dem AG wegen wesentlicher Mängel bis zu deren Beseitigung verweigert werden. Eine Vielzahl von Mängeln ist einem wesentlichen Mangel gleichzusetzen.

Durch seine Unterschrift unter dem Angebot versichert der Bieter:
1.  Dass er sich über die Baustelle, ihre Zugänglichkeit, die Möglichkeit der Materiallagerung, Versorgung mit Wasser und elektrischer Energie sowie  aller besonderen örtlichen Verhältnisse, die die Preisbildung beeinflussen, unterrichtet hat;
2.  Dass im Leistungsverzeichnis keine Unklarheiten sind;
3.  Dass er über die zur fach- und fristgerechten Baudurchführung erforderlichen Arbeitskräfte und Betriebsmittel verfügt
  und dass ihre fristgerechte Bereitstellung gesichert ist und
4.  Dass er Arbeiten ähnlicher Art und Größe (wie im LV gefordert) bereits ausgeführt hat.

17. Schlussrechnung

Mit Einreichung der Schlussrechnung ist die Schlussdokumentation inkl. Fachunternehmererklärung zu den erstellten Leistungen einzureichen.

## Los 24: Baureinigung

### Titel 1 Grobreinigung Kita

*Hinweis: Ausführungsfristen Grobreinigung*
Mit der Ausführung der Baugrobreinigung ist zu beginnen:
- spätestens 12 Werktage nach Zugang der Aufforderung durch den Auftraggeber oder der Bauüberwachung.

Die Ausführungsfrist für die Baugrobreinigung beträgt:
- 3 Werktage für das Erdgeschoss
- 3 Werktage für das Obergeschoss

*Hinweis*
Die Grobreinigung des Kitagebäudes wird vom AG gesondert und für bestimmte Bereiche angewiesen. Sie soll in diesem Fall dazu dienen, Verschmutzungen
auf der Baustelle zu beseitigen, wenn andere Auftragnehmer ihren Verpflichtungen zur Sauberhaltung der Baustelle nicht nachkommen.
Hierfür notwendige zusätzliche Anfahrtskosten werden gesondert vergütet.

**1.10 Grobreinigung, innen**
Grobreinigung von Flächen im Gebäudeinneren,
Abrechnung nach m².

Leistungsbestandteile
Entfernen von Grobschmutz, Aufsammeln von Unrat,
Lebensmittelverpackungen, Bauabfall etc.
Bodenflächen absaugen
Entsorgungskosten in gesonderter Position
Menge: 1500,000 m²

**1.20 Grobreinigung, außen**
Grobreinigung von Flächen im Außenbereich auf
befestigten Wegen und Eingangsbereichen sowie auf
unbefestigten Bodenflächen. Ausführung nach
Aufforderung durch den AG.

Klärung mit dem AG ob erforderlich.
Menge: 250,000 m²

**1.30 Entsorgung Baustellenabfall**
Den vorgenannten  Baustellenabfall (Baustoffreste, Verpackungsmaterial, Müll), in Containern verbringen und fachgerecht entsorgen.
Die Kosten für die Containergestellung sowie für die Entsorgung sind  in den EP einzurechnen. Der Entsorgungsnachweis ist bei Rechnungslegung vorzulegen.
Menge: 1,000 m³

**1.40 Kosten zusätzliche Anfahrt**
*** Pauschalposition
Kosten je zusätzliche Anfahrt des AN für den Fall, dass vom AG Reinigungsarbeiten angeordnet werden, die nicht im zeitlichen Zusammenhang mit dem Hauptauftrag stehen.
Menge: 1,000 Psch

### Titel 2 Feinreinigung Kita

*Hinweis: Ausführungsfristen Feinreinigung*
Mit der Ausführung der Baufeinreinigung ist zu beginnen:
- spätestens 12 Werktage nach Zugang der Aufforderung durch den Auftraggeber oder der Bauüberwachung.

Die Ausführungsfrist für die Baufeinreinigung beträgt:
- 5 Werktage für das Erdgeschoss
- 5 Werktage für das Obergeschoss

**2.10 Reinigung Boden Kautschukbelag**
streifenfreie Feinreinigung von Bodenbelag aus Kautschuk einschl. Fußleisten mit geeigneten Reinigung- bzw. Wischpflegemitteln entsprechend den Herstellervorgaben des Bodenbelags,
wie folgt:
- zu reinigende Fläche mit Industriesauger absaugen,
- Nassaufwischen nach Wahl des AN:
manuell staubbindend unter Verwendung geeigneter Mikrofaser-Wischbezüge/ Moppvliese
oder maschinell durch Scheuersaugen unter Verwendung eines Aktiv- bzw. Mikrofaserpads/ eines roten Pads

Der Kautschuk-Bodenbelag ist Noraplan Sentica.

angebotenes Reinigungsmittel:

...............................................
vom Bieter anzugeben.

Maschinelle oder manuelle Reinigung:

...............................................
vom Bieter anzugeben.
Menge: 927,000 m²

**2.20 Reinigung Boden Fliesen**
Feinreinigung von Bodenbelag aus Fliesen
wie folgt:
zu reinigende Fläche von lose aufliegenden Schmutz befreien,

Nassaufwischen manuell oder maschinell nach Wahl des AN

angebotenes Reinigungsmittel:

...............................................
vom Bieter anzugeben.
Menge: 310,000 m²

**2.30 Zulage Zementschleier entfernen**
Zulage für die fachgerechte Entfernung von Fugenzementschleier auf säure- und wasserbeständigen Bodenbelag mit Grundreiniger (ph-Wert Gebrauchslösung 1,0)

angebotenes Reinigungsmittel:

...............................................
vom Bieter anzugeben.
Menge: 310,000 m²

**2.40 Reinigung Wand Fliesen**
Feinreinigung von Wandbelag aus Fliesen einschließlich der darin eingebauten Revisionsklappen
wie folgt:
zu reinigende Fläche feucht abwischen
Menge: 370,000 m²

**2.50 Reinigung Treppen Innenbereich**
streifenfreie Feinreinigung Treppenbelag  aus Fliesen
wie folgt:
zu reinigende Fläche feucht wischen
Menge: 15,000 m²

**2.60 Zulage Zementschleier Treppe entfernen**
Zulage für die fachgerechte Entfernung von Fugenzementschleier auf säure- und wasserbeständigen Bodenbelag mit Grundreiniger (pH-Wert Gebrauchslösung 1,0)

angebotenes Reinigungsmittel:

...............................................
vom Bieter anzugeben.
Menge: 15,000 m²

**2.70 Reinigung Treppengeländer**
Bauschlussreinigung der Treppengeländer aus Flachstahl;
wie folgt: zu reinigende Fläche feucht abwischen
Menge: 10,500 m²

**2.80 Reinigung Handlauf Edelstahlrohr**
Feinreinigung der Handläufe aus Edelstahl
wie folgt: zu reinigende Fläche feucht abwischen
Menge: 95,000 m

**2.90 Baufeinreinigung Aufzugskabine**
Feinreinigung der  Aufzugskabine einschl. aller Einbauten und Bedienelemente

Leistungsbestandteile:
Einsammeln und Entsorgen von Verpackungsmaterialien, Schutzfolien etc. einschl. Reinigung von Wandflächen (HPL, Holz, Metall etc.) einschl. Glas- und Spiegelflächen, Bedientableaus, einschließlich Portalbekleidung und Portaltüren  an 4 Haltestellen

Abmessungen: BxLxH ca. 1,10x1,40x2,20 m
Zugänge/Haltestellen: 2
Menge: 1,000 St

**2.100 Reinigung Spiegelflächen**
Bauschlussreinigung von Spiegeln wie folgt:
zu reinigende Fläche mit geeignetem Pflegemittel abwischen,
die Spiegel müssen nach der Reinigung klar und streifenfrei sein
Menge: 10,000 m²

**2.110 Glas- und Rahmenreinigung Außentüren/-fenster**
streifenfreie Glas- und Rahmenreinigung der Außentüren und Außenfenster innen und außen einschließlich Reinigung der Festverglasungen, Beschläge, inkl. Entfernen von Schutzfolien, Etiketten und Kleberesten
Keinesfalls darf die Reinigung der Rahmen mit kratzenden Hilfsmitteln erfolgen, wie z.B. Rasierklinge, Schraubenzieher, Spachtel, Stahlwolle

Glasflächen jeglicher Art sind bei groben Verschmutzungen mit einem Spezial-Glashobel zu bearbeiten, wobei dieser im
besonderen fachkundig einzusetzen ist, um ein Verkratzen und sonstige Kratzspuren in jeder Form auszuschließen.

Bei dem Reinigungsvorgang von Fenstern sind der untere Teil des Rahmeninneren und die Fugen abzusaugen und es ist darauf zu achten, dass Dichtungen jeglicher Art unverletzt bleiben.

Einbauhöhe bis ca. 2,70 m

Die angegebene Menge bezeichnet die Gesamtfläche von Außen- plus Innenflächen.

Abrechnungsart: 1m² = beidseitig (innen/außen)
Menge: 290,000 m²

**2.120 Glas- und Rahmenreinigung Innentüren/-fenster**
streifenfreie Glas- und Rahmenreinigung der Rohrrahmen-Innenfenster/-türen aus Aluminium einschließlich Beschläge.

Bauhöhe bis ca. 2,77m

Die angegebene Menge bezeichnet die Gesamtfläche von beiden Innenflächen.

Abrechnungsart: 1m² = beidseitig (innen/außen)
Menge: 86,000 m²

**2.130 Reinigung Fensterbretter innen und außen**
Reinigung von den Fensterbrettern/ Fensterbänken innen und außen ( Kunststoff/ Aluminium)
Menge: 95,000 lfm

**2.140 Reinigung Innentüren aus Holzwerkstoffen**
Reinigung von Innentüren aus Holzwerkstoffen mit HPL-Schichtstoff und Stahlzargen einschließlich Beschlägen
mit geeigneten Reinigungsmitteln.

Bauhöhe bis ca. 2,15m

1-flg. und 2-flg. Holztüren
Menge: 21,000 St

**2.150 Reinigung 2-flg. Innentüren aus Holzwerkstoffen mit Glasausschnitt**
Reinigung von Innentüren und Zargen aus Holzwerkstoffen mit HPL-Schichtstoff einschließlich Glasausschnitt im Gangflügel (Schlitzformat BxH 300x1650 mm), Stahlzargen und Beschlägen
mit geeigneten Reinigungsmitteln. Die Glasflächen müssen nach der Reinigung klar und streifenfrei sein

Bauhöhe bis ca. 2,05 m

2-flg. Holztüren
Menge: 6,000 St

**2.160 Reinigung 1-flg. Innentüren aus Holzwerkstoffen mit Glasausschnitt**
Reinigung von Innentüren und Zargen aus Holzwerkstoffen mit HPL-Schichtstoff einschließlich Glasausschnitt (Schlitzformat BxH 300x1650 mm) (Rund D = 350 mm), Stahlzargen und Beschlägen
mit geeigneten Reinigungsmitteln. Die Glasflächen müssen nach der Reinigung klar und streifenfrei sein

Bauhöhe bis ca. 2,05 m

1-flg. Holztüren
Menge: 22,000 St

**2.170 Tür vorherige Position + Reinigung Seitenlicht + Oberlicht festverglast**
Reinigung von Innentüren und Zargen aus Holzwerkstoffen mit HPL-Schichtstoff einschließlich Glasausschnitt, Oberlicht, Seitenlicht und Beschläge
mit geeigneten Reinigungsmitteln. Die Glasflächen müssen nach der Reinigung klar und streifenfrei sein

Maße: 1,88 x 2,77 m (b x h)

1-flg Holztüren / Türmaße: 1,05 x 2,05 (b x h) der Rest ist Glas
Menge: 2,000 St

**2.180 Tür vorherige Position + Reinigung Oberlicht festverglast**
Reinigung von Innentüren und Zargen aus Holzwerkstoffen mit HPL-Schichtstoff einschließlich Glasausschnitt, Oberlicht und Beschläge
mit geeigneten Reinigungsmitteln. Die Glasflächen müssen nach der Reinigung klar und streifenfrei sein

Maße: 1,26 x 2,77 m (b x h)

1-flg Holztüren / Türmaße: 1,05 x 2,05 (b x h) der Rest ist Glas
Menge: 10,000 St

**2.190 Reinigung Innentüren lackiertes Stahlblech**
Reinigung von Innentüren und Zargen aus beschichtetem Stahlblech einschließlich Beschläge
mit geeigneten Reinigungsmitteln.

Bauhöhe bis ca. 2,10m

1-flg. Metalltüren Lager (Raum 0.24, 0.26)
Menge: 2,000 St

**2.200 Glas- und Rahmenreinigung Lichtkuppeln, innen/ außen**
Glas- und Rahmenreinigung Lichtkuppeln (innen und außen) vom Dach aus
Menge: 7,300 m²

**2.210 Reinigung Küche Edelstahl EG**
Reinigung der neu eingebauten Kücheneinbauten
wie folgt:

feucht abwischen der Küchenschränke innen und außen,
Hängeschränke mit Schiebe- Drehtüren, Spülmaschine, Gewerbekühlschrank,
feucht auswischen der Spülen, Armaturen, Herd, Abzugshauben (Einbauhöhe 2,00m),
Geschirrwagen und Arbeitsplatten inklusive aller Einlegeböden

Ort:  0.21, 0.22

Die Reinigung erfolgt zeitlich versetzt zur Gebäudereinigung da die Küchenmöblierung
erst nach Gebäudereinigung montiert wird
für diese Position ist die zusätzliche Anfahrt mit einzukalkulieren
Menge: 15,000 m³

**2.220 Reinigung Sanitärobjekte**
Reinigung der Sanitärobjekte bestehend aus Waschbecken, Toilettenbecken, Urinale, Stützklappgriffe,
Duschtasse und Ausgussbecken (Raum: 0.03, 0.09, 0.14, 0.15, 0.19, 0.28,0.32, 0.33, 1.07, 1.08 1.13, 1.16, 1.26, 1.27  )
einschließlich zugehöriger Armaturen
Menge: 52,000 St

**2.230 Reinigung WC-Trennwände**
beidseitige Reinigung von WC-Trennwänden aus beschichteten Holzwerkstoffplatten einschließlich Reinigung der zugehörigen Beschläge.

Höhe:  1,20- 2,00m

Die angegebenen Menge bezeichnet die beidseitige Gesamtlänge.
Menge: 35,500 m

**2.240 Reinigung Duschtrennwände Glas**
Reinigung der Glasduschtrennwände ( innen/ außen) sowie der zugehörigen Beschläge.
Die Glasflächen müssen nach der Reinigung klar und streifenfrei sein

Maße: 1,80x 0,90m

Einbauort: WC 0.19, 0.32,
Menge: 2,000 St

**2.250 Reinigung WC-Schamwände/ Baby-WC**
beidseitige Reinigung von Schamwänden aus beschichteten Holzwerkstoffplatten einschließlich Reinigung der zugehörigen Beschläge.

Maße: 1,20x 0,80m

Einbauort: WC 0.28, 0.09
Menge: 8,000 St

**2.260 Reinigung Sauberlauf Haupt- und Nebeneingang**
Reinigung der Sauberlaufmatten (Ripseinlage und Bürste) im Foyer/ Haupteingang, Nebeneingang 1+2
Menge: 19,500 m²

**2.270 Reinigung Heizkreisverteiler, Plattenheizkörper**
Reinigung der Heizkreisverteiler bzw. Heizkörper durch feuchtes Abwischen

Größe ca.0,90m * 1,65m
Menge: 2,000 St

**2.280 Reinigung Elektroverteilerkasten**
Reinigung von Elektroverteilerkasten durch Abstauben und nebelfeuchtes Abwischen

Im Gebäude sind mehrere entsprechende Schränke unterschiedlicher Größe verbaut
Menge: 20,000 m²

**2.290 Reinigung Steckdosen, Schalter**
*** Pauschalposition
Reinigung von sämtlichen Steckdosen und Schaltern
durch nebelfeuchtes Abwischen
Menge: 1,000 Psch

**2.300 Reinigung Leuchten**
streifenfreie Reinigung von Leuchten
durch nebelfeuchtes Abwischen

runde Anbauleuchten an der Decke
eckige Einbauleuchten in Rasterdecke (siehe Deckenplan)

Einbauhöhe/ UK Decke 2,75- 3,50m
Menge: 237,000 St

**2.310 Zulage: Reinigung Technikraum mit Einbauten**
Zulage Reinigung Technikräume

wie folgt:

Entfernen lose aufliegender Verschmutzungen durch absaugen und nebelfeuchtes Aufwischen der Fußböden um Einbauten

Räume (0.01, 0.02, 0.13, 0.18, 0.34, 0.37, 0.38)
Menge: 10,000 m²

**2.320 Reinigung Lagerräume mit Fußbodenbeschichtung 2K**
Reinigung  Lageräume 2K Beschichtung (Acryl-Polymer-Dispersion)

wie folgt:

Entfernen lose aufliegender Verschmutzungen durch Saugen und nebelfeuchtes Aufwischen der Fußböden mit pH-neutralen Reinigungsmittel

Räume (0.01, 0.02, 0.13, 0.18, 0.34, 0.37, 0.38)
Menge: 82,000 m²

**2.330 Reinigung Revisionsklappen, Lüftungsauslässe**
Reinigung der Revisionsklappen. Lüftungsauslässe aus
pulverbeschichtetem Blech soweit nicht im
Fliesenspiegel

durch feuchtes Abwischen

Größe ca. 0,20m*0,20m
Menge: 5,000 St

**2.340 Reinigung zur Übergabe an AG**
Zur Übergabe an AG sind einzelne Wand- und
Fußbodenfächen noch einmal nachzuwischen.
Die Trittspuren, entstanden durch die Bauübergabe, sind in
Form einer "Schnellreinigung" zu entfernen.

Die Auswahl der Flächen erfolgt mit der örtlichen
Bauüberwachung in Form eines gemeinsamen Durchganges
durch die einzelnen Räume.

Die genaue Fläche ist durch ein gemeinsames Aufmaß
festzustellen. Abrechnung erfolgt nach Grundfläche.
Die angegebene Gesamtfläche setzt sich aus mehreren
vereinzelten Kleinstflächen zusammen.
Alle anfallenden Materialien werden Eigentum des AN und sind fachgerecht zu entsorgen.
Der Entsorgungsnachweis hat mit Rechnungslegung zu erfolgen.
Menge: 600,000 m²

### Titel 3 Stundenlohnarbeiten

**3.10 Stunden im Nachweis, Reinigungsfachkraft**
*** Bedarfsposition mit GB
Stundenlohnarbeiten durch Arbeitskräfte auf Anordnung
des AG ausführen. Der Verrechnungssatz für die
jeweilige Arbeitskraft umfasst sämtliche Aufwendungen,
insbesondere den tatsächlichen Lohn einschliesslich
vermögenswirksamer Leistungen mit den Zuschlägen für
Gemeinkosten (Sozialkassenbeiträge, Winterbauumlage
und dgl.), sowie Lohn- bzw. Gehaltsnebenkosten und
Zuschläge für Überstunden. Zuschläge für Nacht-,
Sonntags- und Feiertagsarbeit werden gesondert
vergütet.
Menge: 10,000 h

**3.20 Stunden im Nachweis, Reinigungshilfskraft**
*** Bedarfsposition mit GB
Stundenlohnarbeiten durch Arbeitskräfte auf Anordnung
des AG ausführen. Der Verrechnungssatz für die
jeweilige Arbeitskraft umfasst sämtliche Aufwendungen,
insbesondere den tatsächlichen Lohn einschliesslich
vermögenswirksamer Leistungen mit den Zuschlägen für
Gemeinkosten (Sozialkassenbeiträge, Winterbauumlage
und dgl.), sowie Lohn- bzw. Gehaltsnebenkosten und
Zuschläge für Überstunden. Zuschläge für Nacht-,
Sonntags- und Feiertagsarbeit werden gesondert
vergütet.
Menge: 1,000 h

Nachhaltigkeit:
  Betrachtungszeitraum: 50
  Berechnungsfläche: NGF

USt %: 19,00
